# Kühlsegl
Angebotsaufforderung (GAEB 90, DA83)
Währung: EUR

## Zusätzlicher Text
A) Allgemeine Vorbemerkungen für Einheitspreisabkommen (EPA) und
Leistungsverzeichnisse (LV)

## Zusätzlicher Text
B) Allgemeine Technische Vorbemerkungen

## Zusätzlicher Text
C) Technische Vorbemerkungen

Die Einhaltung aller relevanten Normen, Verordnungen, Erlasse und
Richtlinien im Bereich der Sanitär-, Heizungs- und Lüftungstechnik (SHL)
wird ausdrücklich vorausgesetzt und erwartet. Dies umfasst insbesondere
die technischen Regelwerke, Sicherheits- und Umweltvorschriften sowie
die baurechtlichen Bestimmungen, die für Planung, Ausführung und
Inbetriebnahme der Anlagen maßgeblich sind.

Der Auftragnehmer (AN) ist verpflichtet, sämtliche Arbeiten gemäß den
aktuellen Vorschriften durchzuführen, darunter:

DIN-Normen (z. B. DIN 1988 für Trinkwasserinstallation, DIN EN 12831 für
Heizlastberechnung, DIN 1946 für Lüftungsanlagen)
Technische Regeln für Trinkwasserinstallationen (TRWI)
Verordnungen der VDI-Richtlinien (z. B. VDI 2035 für den Schutz von
Warmwasser-Heizungsanlagen)
Gewerkeübergreifende Vorschriften, einschließlich der
Energieeinsparverordnung (EnEV) bzw. des Gebäudeenergiegesetzes (GEG)
Sicherheitsvorschriften der Berufsgenossenschaften (BGV, DGUV)
DVGW-Regelwerk für Gas- und Wasserinstallationen
Der AN ist eigenverantwortlich dafür zuständig, sich über Änderungen
oder Neuerungen in den entsprechenden Regelwerken zu informieren und
diese während der gesamten Bauausführung zu berücksichtigen.

Die fachgerechte Umsetzung und Einhaltung der genannten Vorschriften ist
durch geeignete Nachweise, Prüfprotokolle und Dokumentationen zu
belegen. Dazu gehören insbesondere Dichtheitsprüfungen,
Abnahmeprotokolle sowie Mess- und Prüfberichte gemäß den einschlägigen
technischen Regelwerken.

## Zusätzlicher Text
Allgemeine Angaben zum Bauvorhaben

Die Zufahrt zur Baustelle erfolgt über öffentliche Straßen, und ein
Parkplatz steht zur Verfügung.

Bei der Baumaßnahme handelt es sich um die Installation von Heiz- und
Kühlsegeln in der Hauptzentrale von Covivio.

Die Auslegung der Anlagen basiert auf den bereitgestellten Heiz- und
Kühllastberechnungen.

Das Bürogebäude wird während der Renovierungsarbeiten in Teilbereiche
untergliedert, die für die Bauphase vorübergehend geräumt werden. Die
Bauzeit beträgt voraussichtlich 2,5 Jahre.

Die vom Auftragnehmer (AN) zu installierenden Heiz- und Kühlsegel
übernehmen künftig die Wärme- und Kälteversorgung des Bürogebäudes A.
Die Montage erfolgt an den Ventilen der Zulaufstränge als Schnittpunkt
zum bestehenden System. Folgende Arbeiten werden durch den AN
ausgeführt:

Hydraulischer Anschluss der Heiz- und Kühlsegel
Füllung und Spülung der Anlage
Durchführung einer Druckprüfung
Thermografische Funktionskontrolle
Erstellung und Übergabe der Projektdokumentation

Das Bürogebäude bleibt während der gesamten Bauausführung in Betrieb.

## LV Heiz- und Kühlsegel E66 Bauteil A
Datum: 20.03.25

### Bereich 1 Heiz- und Kühlsegel E66 Bauteil A

#### Abschnitt 1.1 Heiz- und Kühlsegel für Bauteil A

*Hinweis*
Allgemein Informationen zu den Heiz- und Kühlsegel

Die Heiz- und Kühlsegel werden gemäß der beiliegenden
Heiz- und Kühllastberechnung ausgelegt.

Alle Positionen beinhalten sowohl die Materiallieferung
als auch die dazugehörige Montage.

Die Montage umfasst:
-Die fachgerechte Installation der Heiz- und Kühlsegel
-Die hydraulische Verbindung der einzelnen Segel
untereinander
-Den Anschluss an die Zuleitungsventile als
Schnittpunkt

Dieses Projekt erstreckt sich über einen längeren
Zeitraum und erfordert mehrere notwendige
Unterbrechungen. Eine Lagerung aller Heiz- und
Kühlsegel in unserem Haus ist möglich.

**1.1.10 Heiz- und Kühlsegel**
Heiz- und Kühlsegel

Auslegung gemäß Heiz- und Kühllastberechnung
Menge: 1,000

**1.1.30 Anschlussleitungen mit Adapter und Übergänge**
Anschlussleitungen mit Adapter und Übergänge

Hydraulische Verbindung der Heiz- und Kühlsegel mit
Anschluss an die Zuleitung.
Menge: 1,000

**1.1.40 Füllen und Spülen**
Füllen und Spülen

Füllung und Spülung der Segel mit normalem Stadtwasser,
das anschließend durch den Auftraggeber (AG)
entsprechend umgewandelt wird.
Menge: 1,000

**1.1.45 Druckprobe**
Druckprobe

Durchführung einer Dichtheitsprüfung der Heiz- und
Kühlsegel.
Menge: 1,000

**1.1.50 Montagepläne**
Montagepläne

Anfertigung von Montageplänen
Menge: 1,000

**1.1.60 Infrarot- Thermografie**
Infrarot- Thermografie

Thermografische Funktionsprüfung nach Abschluss der
Arbeiten
Menge: 1,000

**1.1.70 Dokumentation**
Dokumentation

Nach Fertigstellung der Arbeiten werden alle
erforderlichen Unterlagen übergeben, darunter:
-Bestandszeichnungen (farbig angelegt, normgerecht
gefaltet)
-Technische Beschreibung aller installierten Geräte
-Betriebs- und Wartungsanleitungen für einen sicheren
und wirtschaftlichen Betrieb
-Kopien der vorgeschriebenen Prüfbescheinigungen

Die Dokumentation wird einmal in gedruckter Form (DIN
A4-Aktenordner) sowie in digitaler Form als PDF,
geordnet mit Inhaltsverzeichnis, bereitgestellt.
Menge: 1,000

**1.1.80 Sonstiges**
Sonstiges

Alle zusätzlich erforderlichen Arbeiten, die in dieser
Leistungsbeschreibung nicht ausdrücklich aufgeführt
sind, aber für die fachgerechte Ausführung notwendig
werden, sind gesondert zu betrachten.
Menge: 1,000

USt %: 19,00
